# GAEB0002
Leistungsbeschreibung (GAEB DA XML 3.1, DA81)
Währung: EUR
Erstellt mit: 11.09.2019

## Leistungsverzeichnis

*Hinweis: Erläuterungen / Hinweise*
Nachfolgend möchten wir Ihnen zu unseren Muster-Leistungsverzeichnissen einige Erläuterungen / Hinweise an die Hand geben.

 1. Die Muster-Leistungsverzeichnisse erheben grundsätzlich nicht den Anspruch auf Vollständigkeit. Die Leistungsverzeichnisse sind für jeden Einzelfall von dem Bauherren / Planer dahingehend zu überprüfen, ob sie für das Bauvorhaben einschlägig sind und den projektspezifischen Anforderungen genügen. D.h. die Leistungsverzeichnisse sind regelmäßig entsprechend anzupassen.

 2. Wir empfehlen die Hinzuziehung von Fachplanern und spezialisierten Fachunternehmen, die eine ausreichende Erfahrung im Umgang mit unseren Produkten vorweisen können. Der richtige Umgang mit Naturbaustoffen setzt entsprechende Fachkenntnisse zwingend voraus.

 3. Bei Planung und Ausführung sind grundsätzlich die anerkannten Regeln der Technik zu beachten. Dazu zählen u.a. nachstehende Regelwerke:

 - Das Regelwerk des Deutschen Dachdeckerhandwerks (Zentralverband des Deutschen Dachdeckerhandwerks e.V.)
 - DIN EN 12326-1 und -2
 - Produktdatenblätter und Prüfzeugnisse
 - Schiefer-Bibel (Rathscheck)

 4. Darüber hinaus kann im Einzelfall bei Planung und Ausführung auch der Stand der Technik maßgeblich sein. Dies deshalb, weil das Unternehmen Rathscheck stets an der Weiterentwicklung und Innovation ihrer Produkte arbeitet.

 Unter dem Stand der Technik ist im Allgemeinen ein fortgeschrittener, fortschrittlicher Entwicklungsstand zu verstehen, dessen Erprobung seine Eignung für die Praxis  ergeben hat, der jedoch nicht zwingend bereits zu den anerkannten Regeln der Technik zählt.

 Der Stand der Technik ergibt sich u.a. aus:
 - Verlegerichtlinien
 - Einbauanleitungen
 - Schiefer-Bibel (Rathscheck)

 Den beteiligten Fachleuten wird empfohlen, ihren Auftraggeber / Bauherren darüber aufzuklären, wenn abweichend von den anerkannten Regeln der Technik geplant und ausgeführt wird.

 5. Im Fall einer öffentlichen Ausschreibung sind die Muster-Leistungsverzeichnisse entsprechend den Erfordernissen des Vergaberechts anzupassen.

*Hinweis*
Muster-Leistungstexte

**1 Deckung Hauptdachfläche, scharfer Hieb, MONUMENTUM®**
...° geneigte Dachfläche in Altdeutscher Deckung mit bestem, blauen und säurefesten Schiefer, Qualität MONUMENTUM®
 (in den Codestufen W1, S1, T1), Sortierung ..., im scharfen Hieb nach den Fachregeln des ZVDH eindecken. Die Varianz der Steinbreiten innerhalb einer Gebindehöhe muss mindestens 7 cm betragen. Die Befestigung erfolgt mit mind. 3 Stck. ... pro Stein.
Menge: 1,000 m²

**2 Deckung Gaubendachfläche, scharfer Hieb, MONUMENTUM®**
...° geneigte Gaubendachfläche in Altdeutscher Deckung mit bestem, blauen und säurefesten Schiefer, Qualität MONUMENTUM® (in den Codestufen W1, S1, T1), Sortierung ..., im scharfen Hieb nach den Fachregeln des ZVDH eindecken. Die Varianz der Steinbreiten innerhalb einer Gebindehöhe muss mindestens 7 cm betragen. Die Befestigung erfolgt mit mind. 3 Stck. ... pro Stein.
Menge: 1,000 m²

**3 Deckung Kegelflächen, MONUMENTUM®**
...° geneigte Kegeldachfläche in Altdeutscher Deckung mit bestem, blauen und säurefesten Schiefer, Qualität MONUMENTUM®
 (in den Codestufen W1, S1, T1), Sortierung ... nach den Fachregeln des ZVDH eindecken. Die Befestigung erfolgt mit mind. 3 Stck. ... pro Stein.
Menge: 1,000 m²

**4 Deckung Kegeldachflächen > 50°, MONUMENTUM®**
...° geneigte Kegeldachfläche > 50° in Altdeutscher Deckung mit bestem, blauen und säurefesten Schiefer, Qualität MONUMENTUM® (in den Codestufen W1, S1, T1), Sortierung ... nach den Fachregeln des ZVDH eindecken. Die Befestigung erfolgt mit mind. 3 Stck. ... pro Stein.
Menge: 1,000 m²

**5 Traufeindeckung, eingebundener Fuß**
Traufeindeckung als eingebundenen Fuß entgegen der Hauptdeckrichtung laufend, einschließlich erforderlicher Gebindesteine als Mehraufwand zur Flächendeckung ausbilden.
Menge: 1,000 m

**6 Traufgebinde (Reparaturgebinde)**
Traufgebinde (Reparaturgebinde) als Mehraufwand zur Flächendeckung eindecken.
Menge: 1,000 m

**7 Ortdeckung (AO als Stichanfangort / EO als Doppelendort)**
Ortdeckung als eingebundener Anfang- oder Endort als Mehraufwand zur Flächendeckung  eindecken. Der Anfangort ist als Stichort, der Endort als Doppelort einzudecken.
Menge: 1,000 m

**8 Ortdeckung (AO als Stichanfangort / EO als Stichendort)**
Ortdeckung als eingebundener Anfang- oder Endort als Mehraufwand zur Flächendeckung  eindecken. Der Anfang- und Endort sind als  Stichort einzudecken.
Menge: 1,000 m

**9 Gratdeckung (AO als Stichanfang + EO als Doppelendort)**
Eingebundene Grateindeckung als Mehraufwand zur altdeutschen Schieferdeckung als Stichanfangort bzw. Doppelendort ausbilden.
 (einmal gemessen / beidseitig gedeckt)
Menge: 1,000 m

**10 Gratdeckung (AO als Stichanfang + EO als Stichendort)**
Eingebundene Grateindeckung als Mehraufwand zur altdeutschen Schieferdeckung als Stichanfangort bzw. Stichendort ausbilden.
 (einmal gemessen / beidseitig gedeckt)
Menge: 1,000 m

**11 Firstdeckung (einmal gemessen / beidseitig gedeckt)**
First als Mehraufwand zur Flächendeckung ausbilden.
 (einmal gemessen / beidseitig gedeckt)
Menge: 1,000 m

**12 Firstgebinde, Pultfirst**
Firstgebinde / Pultfirst als Mehraufwand zur Flächendeckung ausbilden.
 (einmal gemessen / einseitig gedeckt)
Menge: 1,000 m

**13 Hauptkehle, eingebunden inkl. Kehlschalung / Dreikantleisten**
Eingebundene Hauptkehle als Mehraufwand zur Flächendeckung mit Kehlsteinen mit rundem Bruch eindecken.
 Im Preis enthalten ist das Liefern und Anbringen der erforderlichen Kehlschalung inkl. Dreikantleisten.
Menge: 1,000 m

**14 Wandkehle, eingebunden inkl. Kehlschalung / Dreikantleisten**
Eingebundene Wandkehle als Mehraufwand zur Flächendeckung mit Kehlsteinen mit rundem Bruch eindecken.
 Im Preis enthalten ist das Liefern und Anbringen der erforderlichen Kehlschalung inkl. Dreikantleisten.
Menge: 1,000 m

**15 Wangenkehle, eingebunden inkl. Kehlschalung / Dreikantleisten**
Eingebundene Wangenkehle als Mehraufwand zur Flächendeckung mit Kehlsteinen mit rundem Bruch eindecken.
 Im Preis enthalten ist das Liefern und Anbringen der erforderlichen Kehlschalung inkl. Dreikantleisten.
Menge: 1,000 m

**16 Sattelkehle, eingebunden inkl. Kehlschalung / Dreikantleisten**
Eingebundene Sattelkehle als Mehraufwand zur Flächendeckung mit Kehlsteinen mit rundem Bruch eindecken.
 Im Preis enthalten ist das Liefern und Anbringen der erforderlichen Kehlschalung inkl. Dreikantleisten.
Menge: 1,000 m

**17 Herzkehle, eingebunden inkl. Kehlschalung / Dreikantleisten**
Eingebundene Herzkehle als Mehraufwand zur Flächendeckung mit Kehlsteinen mit rundem Bruch eindecken.
 Im Preis enthalten ist das Liefern und Anbringen der erforderlichen Kehlschalung inkl. Dreikantleisten.
Menge: 1,000 m

**18 Deckung Gaubenwangen, scharfer Hieb, MONUMENTUM®**
Gauben-Wangenfläche in Altdeutscher Deckung mit bestem, blauen und säurefesten Schiefer, Qualität MONUMENTUM®
 (in den Codestufen W1, S1, T1), Sortierung ..., im scharfen Hieb nach den Fachregeln des ZVDH eindecken. Die Befestigung erfolgt mit mind. 3 Stck. ... pro Stein.
Menge: 1,000 m²

**19 Kaminkopf komplett, 1/16 - 1/32 inkl. AO/EO/Kehle**
Kaminkopf (verschalt) in Altdeutscher Deckung im Hieb der Hauptdachfläche, Sortierung 1/16-1/32, eindecken.
 Kaminfläche : ... m²

 Die Orte sind als eingebundene Stichanfang-  und Doppelendorte auszubilden.
 Ortganglänge: ... m

 Die traufseitigen sowie die seitlichen Übergänge von der Dach- in die Kaminfläche sind anzukehlen. Im Preis enthalten ist das Liefern und Anbringen der erforderlichen Kehlschalung inkl. Dreikantleisten.
 Kehllänge: ... m

 Der firstseitige Anschluss ist mit Metallblechen auszubilden.
 Zuschnittbreite: ... mm
 Länge : ... m
Menge: 1,000 Stüc
